# Maler TH
Angebotsaufforderung (GAEB 90, DA83)
Währung: EUR

## Zusätzlicher Text
Leistungsverzeichnis über Malerarbeiten im Treppenhaus

Stand Augustl 2024

Bauvorhaben:
Reinickendorfer Str. 48,48A /  Gottschedtstr. 43

Bauort:  13347 Berlin

Bauherren:  Covivio Quadriga 48. GmbH

Planung und Bauleitung:  Covivio Immobilien GmbH,
  Herr Berends
  Pariser Str.39-41, 10707 Berlin

Angebot über:
Treppenhaussanierung
  (3
Treppenhäuser)

Ausführungsbeginn:  Ab März 2025 oder nach
Rücksprache

Ausführungsende:  Ende April / Anfang Maii 2025

## Zusätzlicher Text
BAUVORHABEN:  Treppenhaussanierung
=========================================

Treppenhaus
  Reinickendorfer Str. 48,48A /
Gottschedtstr. 43

13347 Berlin

GEWERK:  Malerarbeiten
Ausführungszeitraum:  Januar2025 - Februar 2025 oder nach Rücksprache
BL früher

Soweit nicht anders beschrieben enthalten die nachfolgenden Positionen
jeweils die Lieferung der genannten Materialien, sowie aller
erforderlichen Klein- und Zubehörmaterialien. Ausgebaute Materialien
sind jeweils abzufahren und zu entsorgen.

Die Baustelle ist vor Angebotsabgabe zu Besichtigen. Sollten
Unklarheiten zur Ausführung oder zu einzelnen Positionen bestehen, sind
diese unbedingt vor Angebotsabgabe durch den Auftragnehmer mit dem
Auftraggeber zu klären.

Termine

Ausführung ab (siehe oben)

Ortsbesichtigung

Eine Ortsbesichtigung vor Angebotsabgabe ist zwingend erforderlich

Aufmaß

Maßgebend für die Abrechnung ist das nach Fertigstellung aller Arbeiten
(gemeinsam mit Ihnen und unserer Bauleitung) das vorzulegende Aufmaß.

Leistung

Die Wohnungsgesellschaften behalten sich das Recht vor, einzelne
Positionen aus dem Auftragsumfang herauszunehmen, ohne das hierfür
Kosten geltend gemacht werden können oder eine Änderung der
Einheitspreise anderer Positionen erfolgt.

Der Arbeitsumfang bestimmt sich ausschließlich nach dem Text unserer
Bestellung und etwaig schriftlich erteilten Nachbestellungen.

Lieferungen und Leistungen, denen keine schriftliche Bestellung zu
Grunde liegt, werden von uns nicht abgerechnet.

Für Änderungen aufgrund behördlicher Auflagen oder die von uns gewünscht
werden, sind auf der Basis des Hauptangebotes entsprechende
Ergänzungsangebote einzureichen.

Wesentliche Veränderungen im Leistungsumfang sind uns rechtzeitig durch
ein schriftliches Nachtragsangebot zu melden. Dies gilt für zusätzliche,
im Leistungsverzeichnis nicht enthaltene Arbeiten, aber auch bei
Massenerhöhungen.

Bedingungen für die Entsorgung von Abfällen

Der Leistungserbringer ist verpflichtet, die bei uns anfallenden Abfälle
ordnungsgemäß und
sofort zu entsorgen.  Zu diesem Zweck hat er die einschlägigen Gesetze,
Verordnungen und sonstigen öffentlich-rechtlichen Vorschriften
einzuhalten.

Der Leistungserbringer sichert zu und führt auf unser Verlangen den
Nachweis, dass er die
behördliche Einsammlungs- oder Beförderungsgenehmigung nach dem
Abfallgesetz hat.
Das Erlöschen dieser Genehmigung ist uns unverzüglich schriftlich
mitzuteilen. Die Erklärung des Betreibers der Abfallentsorgungsanlage
über die Übernähme der Abfälle ist vor der Beförderung vorzulegen.

Mit Übernahme der Abfälle durch den Leistungserbringer gehen Eigentum,
Gefahr, Verkehrssicherungs-pflicht und öffentlich-rechtliche
Verantwortung auf diesen über.

Die Beförderung hat auf direktem Fahrweg ohne Unterbrechung,
Zwischenlagerung und Umladung auf andere Transportmittel zu erfolgen.
Der Leistungserbringer hat die behördlich geforderten Begleitscheine mit
sich zu fuhren und ihre Quittierung durch den Betreiber der
Abfallentsorgungsanlage herbeizuführen. Sind solche Begleitscheine nicht
erforderlich, hat er uns eine Übernahmebestätigung durch den Betreiber
der Abfallentsorgungsanlage unverzüglich vorzulegen.

Der Leistungserbringer hat uns jede Störung in der ordnungsgemäßen
Abfallentsorgung sofort zu melden.  Die Behebung der Störung hat -
abgesehen von unaufschiebbaren Eilfällen - im Benehmen mit uns zu
erfolgen. Davon unberührt bleibt die volle Verant-wortlichkeit des
Leistungserbringers für die ordnungsgemäße Entsorgung der Abfälle.

Wir können Prüfungen zur Feststellung durchführen, ob der
Leistungserbringer seinen Pflichten nachgekommen ist. Hierzu können wir
zum Beispiel Einsicht nehmen in die vom Leistungserbringer nach
öffentlich-rechtlichen Vorschriften zu führenden Nachweisbücher und in
den Genehmigungsbescheid der angefahrenen Abfallentsorgungsanlage,
dessen Vorlage der Leistungserbringer zu bewirken hat.

Der Leistungserbringer hat zur Abdeckung aller - sowohl seiner als auch
unserer - sich aus der Abfallbeseitigung ergebenden Haftungsrisiken
unter Einschluß des Gewässerschäden -Haftungsrisikos auf seine Kosten
eine Haftpflichtversicherung in ausreichender Höhe für Personen-, Sach-
und Vermögensschäden abzuschließen und uns den Abschluß auf Verlangen
nachzuweisen.  Diese Regelung läßt die Haftung des Leistungserbringers
unberührt.

Die in diesen Bedingungen festgelegten Pflichten hat der
Leistungserbringer jedem Dritten aufzuerlegen, dessen er sich zur
Erfüllung dieser Pflichten bedient.

## Zusätzlicher Text
A) ALLGEMEINE VORBEMERKUNGEN FÜR LEISTUNGSVERZEICHNISSE (MLV)
========================================================================
=======
Stand 12.06.2012

A1) ALLGEMEINES

Diesem Leistungsverzeichnis liegen die "Zusätzliche Vertragsbedingungen
für die Ausführung von  Bauleistungen (Z-VOB/B)" der Immeo=Wohnen in der
bei Vertragsabschluss gültigen Fassung zugrunde.

Für nach diesem Leistungsverzeichnis auszuführende Leistungen gelten,
ergänzend zur den jeweiligen Leistungsbeschreibungen der einzelnen
Positionen, bei evtl. Widersprüchen in nachfolgend genannter
Reihenfolge, folgende Bedingungen:

1. diese "allgemeine Vorbemerkungen für Leistungsverzeichnisse" (A)
2. die sich anschließenden "allgemeine technische Vorbemerkungen" (B)
3. die sich anschließenden "besondere technische Vorbemerkungen" (für
dieses Gewerk) (C)
4. die "Zusätzliche Vertragsbedingungen für die Ausführung von
Bauleistungen Z-VOB/B"
5. Baustellenordnung der Immeo=Wohnen in der jeweils gültigen Fassung

Mit Abgabe seines Angebotes bzw. Annahme des Vertrages erklärt der AN,
dass von ihm sämtliche gesetzlichen, behördlichen und
berufgenossenschaftlichen Auflagen erfüllt werden, die zur Ausführung
der im LV beschriebenen Leistungen erforderlich sind.

Es dürfen nur solche Materialien verwendet werden, über die der AN das
uneingeschränkte Eigentumsrecht besitzt und die vollkommen frei von
Rechten Dritter sind.

Für die Ausführung der Arbeiten ist Fachpersonal in ausreichender Zahl
einzusetzen. Hierbei ist darauf zu achten, dass für die Ausführung
sämtlicher Arbeiten unsere Baustellenordnung in der jeweils gültigen
Fassung zu beachten ist, die dem ausführenden Fachpersonal in geeigneter
Form zur Kenntnis zu geben ist.

A2) KUNDENDIENST

Die Arbeiten werden in, an oder in der Nähe bewohnter Häuser ausgeführt.

Der Auftraggeber (AG) erwartet vom AN tatkräftige Unterstützung bei den
Bemühungen, berechtigten Mieterwünschen zu entsprechen. Dazu gehören
insbesondere folgende Verpflichtungen:

1) Alle Handwerker/Mitarbeiter des AN haben die Verpflichtung, Kunden
des AG (Mietern) höflich und hilfsbereit zu begegnen. In Gesprächen mit
den Mietern ist das Bemühen von Immeo=Wohnen um einen verbesserten
Kundendienst herauszustellen.

2) Die Mieter betroffener Häuser sind rechtzeitig vor Durchführung der
Reparaturarbeiten zu verständigen, ggf. durch Aushang im Treppenhaus
oder auch individuelle Terminvereinbarung mit dem einzelnen Mieter.

3) Bei Arbeiten in Wohnungen sind Möbel und sonstiges Mietereigentum,
Bodenflächen und angrenzende Bauteile etc. im Bereich der auszuführenden
Arbeiten durch Folie, evtl. Schaltafeln oder Ähnliches zu schützen.

A3) PREISE

In den Einheitspreisen sind sämtliche Kosten, wie Lohn-, Material- und
Nebenkosten enthalten, insbesondere auch:

1) Koordination / Terminabsprache(n) mit dem(den) Mieter(n) /
Kundenbetreuer(n) / Bauleiter(n)

2) sämtliche Fahrt- und Transportkosten,

3) sämtliche tariflichen Zulagen wie z.B. Schmutz- und Staubzulagen,
Zulagen für ekelerregende Arbeiten etc.,

4) Befestigungsmittel aller Art; Hilfsstoffe wie Nägel, Bindedraht und
Kleinmaterial sowie alle Baustoffe, die zur kompletten Erstellung der
Leistung erforderlich sind,

5) die Abdeckung von Einrichtungsgegenständen zum Schutz vor
Beschädigung und Verschmutzung (bei Arbeiten in Wohnungen)

6) das, ggf. tägliche, Säubern der Arbeitsstelle

7) der Ausbau und Abtransport sowie die ordnungsgemäße Entsorgung,
einschließlich Kippgebühren, sämtlichen Bauschutts und aller alter,
schadhafter Teile. Teile, für die sich der AG eine generelle oder
einzelfallbezogene Prüfung vorbehalten hat, sind bis zu diesem
Zeitpunkt, längstens jedoch für die Dauer von 10 Wochen, vom AN
vorzuhalten und dürfen erst danach entsorgt werden.

8) Alle weiteren Nebenleistungen, die zur Erfüllung der in den
Leistungspositionen beschriebenen Hauptleistungen, unter Beachtung aller
einschlägigen Vorschriften, erforderlich sind, im LV aber nicht
gesondert aufgeführt sind.

Erforderliche Leistungen, die in den nachfolgenden Leistungspositionen
nicht enthalten sind, sind der Abteilung Einkauf des AG, möglichst vor
Ausführung, in Form eines Nachtragsangebotes zur Genehmigung aufzugeben.
Die Preise für derartige Zusatzleistungen sind auf der Kalkulationsbasis
der Einheitspreise dieses LV's zu kalkulieren und die Positionen sind so
ausreichend und umfassend zu beschreiben, dass sowohl eine
sachlich-fachliche als auch eine kalkulatorische Nachprüfung durch den
AG gewährleistet ist, hierzu gehört insbesondere die Angabe der
verfahrenen Stunden.

A4) SONSTIGES

Die in diesen Bedingungen festgelegten Pflichten hat der AN jedem
Dritten aufzuerlegen, dessen er sich zur Erfüllung dieser Pflichten
bedient.

## Zusätzlicher Text
B) ALLGEMEINE TECHNISCHE VORBEMERKUNGEN FÜR
EINHEITSPREISABKOMMEN
======================================================
Stand 23.03.2009

B1) ALLGEMEINES

Für Lieferung und Ausführung gelten neben dem Leistungsverzeichnis:

1. die neuesten DIN-Vorschriften, VDE- und VDI-Richtlinien

2. die Vorschriften der zuständigen Behörden (z.B. Bauaufsicht,
Gewerbeaufsicht, Brandverhütung, TÜV, Berufsgenossenschaften und
Versorgungsbetriebe,

3. die Bestimmungen der Gerüstbauordnung

4. Die Festlegungen des jeweiligen Werkstoffherstellers. Die Werkstoffe
müssen den geforderten Bedingungen der Leistungsbeschreibung
entsprechen.

B2) FACHSPEZIFISCHE NACHWEISE

Fachspezifische Nachweise, z.B. für den Umgang mit Asbest, PAK, und
dergleichen, sind auf Anforderung des (AG) jederzeit und umgehend zu
erbringen

Bei wesentlichen Änderungen z.B. Ausscheiden eines befähigten
Mitarbeiters oder Auslaufen eines befristeten Nachweises (z.B.
Schweißnachweis) ist der AN verpflichtet dies unverzüglich beim (AG)
schriftlich anzuzeigen und ggf. angebotene Aufträge abzulehnen. Ebenso
sind die jeweils gültigen Unfallverhütungsvorschriften zu beachten und
unbedingt einzuhalten.

B3) GEBÄUDESCHÄDEN

Falls dem AN bei der Durchführung von Reparaturarbeiten weitere
Gebäudeschäden bekannt werden (auch an anderen Gewerken), so hat er den
zuständigen Kundenbetreuer oder Bauleiter des AG hierüber umgehend zu
unterrichten.

B4) LAGER- UND ABSTELLFLÄCHEN

Die Errichtung von Lager- und Arbeitsplätzen ist mit der jeweiligen
Bauleitung vorher abzustimmen.
Baustoffe und Bauteile dürfen nicht in den Treppenhäusern und/oder auf
anderen Verkehrsflächen gelagert werden.Bauschutt darf grundsätzlich
nicht im Gebäude gelagert werden.

B5) BEDINGUNGEN FÜR DIE ENTSORGUNG VON ABFÄLLEN

Der AN ist verpflichtet, die beim AG anfallenden Abfälle ordnungsgemäß
und sofort zu entsorgen. Zu diesem Zweck hat er die einschlägigen
Gesetze, Verordnungen und sonstigen öffentlich-rechtlichen Vorschriften
z.B. das Kreislaufwirtschafts- und Abfallgesetz - einzuhalten. Eine
Zwischenlagerung von Abfällen ist nicht gestattet.

Sollten die für den Transport und die Entsorgung erforderliche
Genehmigungen erlöschen, ist dies dem AG unverzüglich schriftlich
mitzuteilen. Mit Übernahme der Abfälle durch den AN gehen Eigentum,
Gefahr, Verkehrssicherungspflicht und öffentlich-rechtliche
Verantwortung auf diesen über.

Der AG behält sich vor zu prüfen, ob der AN seinen Pflichten
nachgekommen ist. Hierzu kann der AG Einsicht nehmen in die vom AN nach
öffentlich-rechtlichen Vorschriften zu führenden Nachweisbücher und in
den Genehmigungsbescheid der angefahrenen Abfallentsorgungsanlage,
dessen Vorlage der AN zu bewirken hat.

Der AN hat zur Abdeckung aller - sowohl seiner als auch die des AG sich
aus der Abfallbeseitigung ergebenden Haftungsrisiken unter Einschluss
des Gewässerschäden-Haftungsrisikos auf seine Kosten eine
Haftpflichtversicherung in ausreichender Höhe für Personen-, Sach- und
Vermögensschäden abzuschließen und dem AG den Abschluss auf Verlangen
nachzuweisen. Diese Regelung lässt die Haftung des AN unberührt.

B6) VERWENDETE BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist Covivio Quadriga 48.
GmbH.

## Zusätzlicher Text
C) TECHNISCHE VORBEMERKUNGEN
======================================================

Für Angebot und Ausführung sind besonders zu beachten:

DIN 18299  Allgemeine Regelungen für Bauarbeiten jeder Art

DIN  4420  Arbeits- und Schutzgerüste

DIN 18350  Putz- und Stuckarbeiten

DIN 18363  Maler- und Lackierarbeiten

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich
Arbeits-, Gesundheits- und Umweltschutz zu beachten. Dies gilt
insbesondere für die geltenden Unfall-Verhütungsvorschriften (UVV),
Arbeitsstätten-Verordnung (ArbStättV) und das Abfall- und
Kreislaufwirtschaftsgesetz (AbfG/KrWG).

-Der AN hat den Nachweis auf Verlangen zu erbringen, dass er für die bei
der Baumassnahme beteiligten Mitarbeiter das Arbeitsschutzgesetz
(ArbSchG) umgesetzt hat.

-Der AN hat den Nachweis auf Verlangen zu erbringen, dass er die bei der
Baumassnahme beteiligten Mitarbeiter gemäss  7 der BGV A1 UVV
"Allgemeine Vorschriften" unterwiesen hat.

-Der AN hat den Nachweis auf Verlangen zu erbringen, dass er nur
zugelassene und geprüfte Maschinen und Einrichtungen während der
Baumassnahme einsetzt.

-Bei Notwendigkeit eines vom Sicherheits- und
Gesundheitsschutzkoordinator (SiGeKo) zu erstellenden Sicherheits- und
Gesundheitsschutzplans (SiGePlan) hat der AN diesen unbedingt  zu
berücksichtigen. Notwendige Änderungen des SiGePlans sind mit dem SiGeKo
abzustimmen.

-Die Aufnahme der Tätigkeit ist dem SiGeKo mindestens eine Woche vor
Tätigkeitsaufnahme schriftlich anzuzeigen.

Nebenleistungen und Vereinbarungen bei Putz-, Maler- und Lackierarbeiten

Folgende Leistungen sind neben den Nebenleistungen in die Einheitspreise
einzukalkulieren, wenn in der Leistungsbeschreibung keine eigene
Position dafür vorgesehen ist:

a)  Augenscheinliche Überprüfung aller im Untergrund eingesetzten
Geländer-, Gitterstützen und sonstige Verankerungen auf fachgerechte
Überarbeitbarkeit.

b)  Säuberung des Untergrundes von Staub und Verschmutzung sowie von
lose sitzenden Putz- und Betonteilen durch Trocken - Reinigung.

c)  Das farbige Absetzen eines Bauteils sowie das Absetzen und
Beschneiden von Fenster- und Türfaschen, Bändern, Gesimsen, Nuten und
Sockelflächen

d)  Notwendige Maßnahmen zum Schutz von Fußböden, Geländern,
Stahlzargen, Fenstern, Türen, Beschlägen und sonstigen Bauteilen vor
Verunreinigungen und Beschädigungen durch die Putzarbeiten.

e)  Die Kosten für Aufenthalts- und Lagerräume.

f)  Das Herstellen von bis zu 0,50 m² grossen mobilen Musterflächen
nach Vorauswahl  vorliegender Farbvorschläge.

Besondere Hinweise

Bei dieser Ausschreibung wird zur Bedingung gemacht, dass keine
Baustoffe verwendet werden, die

a)  voll- oder teilhalogenierte Fluorchlorkohlenwasserstoffe (FCKW,
HFCKW) enthalten oder unter Verwendung dieser Stoffe hergestellt wurden

b)  UF  Montageschäume (Harnstoff-Formaldehyd-Schaumkunststoff) und
Baustoffe deren  Ausgleichskonzentration für Formaldehyd 0,05 ppm
(parts per million; 1,0 mg/kg) im  Prüfraum überschreitet. (Das
Prüfverfahren richtet sich nach der Richtlinie des Ausschusses für
Einheitliche Technische Baubestimmungen (ETB) zur Begrenzung der
Formaldehydemission in die Raumluft bei Verwendung von
Harnstoff-Formaldehydharz Ortschaum)

c)  Lösemittelhaltige Farben und Lacke sind zu vermeiden. Für eine
Verwendung im Einzelfall ist die Zustimmung vom Auftraggeber einzuholen.

Produkt- und Systemvorgaben

Vor Angebotsabgabe sind die Oberflächen der Fassadenflächen auf die
ausgeschriebene Ausführungsart des Anstrichsystems hin zu prüfen.

Folgende Fabrikate können verwendet werden:

  Brillux
  Caparaol
  Herbol
  Sto
  oder gleichwertig

Das angebotene Fabrikat ist vor Angebotsabgabe zu benennen.

Die Farbtöne sind in Absprache mit der Bauleitung festzulegen. Für
farbige Anstrichsysteme, einschl. deren Putze gelten folgende
Farbtonstufen:

hell getönt  entspricht Hellbezugswerten  51 -100

mittel getönt  entspricht Hellbezugswerten  26 - 50

satt getönt  entspricht Hellbezugswerten  25 - 11

Voll- oder  entspricht Hellbezugswerten  0 - 10
Sonderton

Hellgetönte Beschichtungen werden nicht gesondert vergütet und sind in
den Einheitspreis für weisse Anstriche einzukalkulieren. Die weiteren
Abstufungen werden gesondert vergütet und sind bei Bedarf gesondert im
LV aufgeführt.

Die o. a. Abstufung gilt nicht für Lacke und Lasuren. Sind Lack- und
Lasurarbeiten von Holz- und Stahlbauteilen im LV enthalten, sind
sämtliche Farbtonstufen in den Einheitspreis einzukalkulieren. Sie
werden nicht gesondert vergütet.

Untergrundprüfung

Die Überprüfung des vorhandenen Untergrundes auf Mängel oder nicht
ausreichenden Vorleistungen hat der AN unbedingt durchzuführen. Gemäss
VOB Teil B, DIN 1961  4 Nr. 3 sowie VOB Teil C ist der AN verpflichtet
vor Beginn der Arbeiten die örtl. Bauleitung schriftlich auf Mängel
hinzuweisen. Der AN haftet für alle später auftretenden Schäden in
vollem Umfang, wenn die Mängelmeldung nicht rechtzeitig schriftlich
erfolgt ist.

## Maler TH
Datum: 15.11.24

### Bereich 1 Reinickendorfer Str. 48,48A / Gottschedtstr. 43

#### Abschnitt 1.1 Baustelleneinrichtung

**1.1.10 Baustelleneinrichtung**
Baustelleneinrichtung Liefern und Vorhalten aller zur
Ausführung der Arbeiten benötigten Geräte und
Werkzeuge.
Menge: 1,000 psch

**1.1.20 Baustellen WC**
*** Bedarfsposition ohne GB
Lieferung und Vorhalten eines Baustellen WCs über die
gesamte Bauzeit (3 Treppenhäuser)
Die Nutzung durch andere Gewerke wird gestattet
Menge: 1,000 St

**1.1.30 Herstellen von Bauwasser**
Liefern, Herstellen und Demontieren  vom
Bauwasseranschluß mit Wasserzähler - nach Beendigung
der Maßnahme Mitteilung des Gesamtverbrauches
Menge: 1,000 psch

**1.1.40 Herstellen von Baustrom**
Liefern, Herstellen und Demontieren  vom
Baustromanschluß mit Stromzähler - nach Beendigung der
Maßnahme Mitteilung des Gesamtverbrauches
Menge: 1,000 psch

#### Abschnitt 1.2 Malerarbeiten

**1.2.10 Abdeckarbeiten**
Filzpappe oder Abdeckvlies liefern und Bodenflächen
abdecken und vor Verschmutzung schützen. Eventuelle
Abklebearbeiten sind in den Preis einzukalkulieren.
Nach Abschluss der Arbeiten das Abdeckmaterial
aufnehmen und
entsorgen.
Menge: 1,000 psch

**1.2.20 Musterflächen**
Anfertigen von 3 Musterflächen in Abstimmung mit der
Bauleitung.
Menge: 1,000 psch

**1.2.30 Untergrundvorbereitung Decke u. Wand**
Verunreinigungen, Nikotin-, Ruß-, Fettflecken,
abwaschen, Verunreinigungen wie Nikotinvrschmutzungen,
Ruß-, Fettflecken vollflächig durch geeignete
Maßnahmen, fachgerecht abwaschen, einschl. aller erf.
Nebenarbeiten und Schutzmaßnahmen.
Menge: 2100,000 m²

**1.2.40 Grundierung der Decke und Wände**
Wand- und Deckenflächen mit einer für den
Untergrund geeigneten und dem weiteren Aufbau
erforderlichen Grundierung nach Herstellervorschrift
grundieren.
Menge: 2100,000 m²

**1.2.50 Gerüst Treppenkopf**
Stck. Gerüst Treppenkopf nach Vorschrift
BBG aufbauen, während der Bauzeit vorhalten und
abfahren.
Menge: 3,000 Stck

**1.2.60 Treviragewebe an Decken-, und Wandflächen**
Treviragewebe an Decken-, und Wandflächen (Treppenkopf
vollflächig)
Treviragewebe in Kleber eingebettet
an Decken-, und Wandflächen kleben.
Menge: 600,000 m2

**1.2.70 Putzschäden ausbessern**
Nicht tragfähigen Putz  abschlagen und entsorgen
Putzgrund säubern, vornässen und soweit
erforderlich mit Sprizbewurf versehen.
Fehlstellen fachgerecht mit einem in der Festigkeit und

und Struktur dem vorhandenen  Putz entsprechenden
Putzmörtel beiarbeiten inkl. Panzergewebe (4x4 bzw.
6x6).
Putzdicke im Mittel: ca. 20 mm
Menge: 150,000 m²

**1.2.80 Zulage Fliesenflächen**
*** Bedarfsposition ohne GB
Defekte ausgebrochene Fliesen mit Putz dem Bestand
angepasst (Farbe) angleichen und Löcher / Borhrungen
mit Silikon auffüllen
Menge: 1,000 psch

**1.2.90 Decken-, und Wandflächen**
*** Bedarfsposition ohne GB
Decken-, und Wandflächen
Alte beschädigte Anstriche durch
abbeizen entfernen.Untergrund nachwaschen
und grundieren.
Menge: 180,000 m2

**1.2.100 Teilspachtelung bis 30% der Gesamtfläche**
Decken- und Wandflächen Unebenheiten
beispachteln. Beispachteln von Unebenheiten,
Ausbruchstellen, Lunkern und Rissen mit
verarbeitungsfertiger, gut füllender
Leichtspachtelmasse,
emissions- und lösemittelfrei.
Menge: 2100,000 m²

**1.2.110 Wandschlitze bis zu einer Breite von 5 cm**
*** Bedarfsposition ohne GB
Wandschlitze bis zu einer Breite von 5 cm
nach Verlegung der E-Leitungen
sauber schließen und an den vorhandenen
Wandputz übergangslos angleichen.
Menge: 10,000 m

**1.2.120 Zulage vollflächige Spachtelung**
*** Bedarfsposition ohne GB
Menge: 1,000 m²

**1.2.130 Acryl ziehen**
Menge: 1200,000 m

**1.2.140 Anstrich Decke u. Wand**
Decken- und Wandflächen Zwischenbeschichtung
und Schlußbeschichtung,  Zwischenbeschichtung und
Schlußbeschichtung mit Dispersionsfarbe bis Preisgruppe
2, wasserverdünnbar, lösemittelfrei, diffusionsfähig,
Naßabrieb-Klasse 3,  (waschbeständig nach DIN 53778)
Menge: 2100,000 m²

**1.2.150 Zulage Vor. Pos. Preisgruppe 3**
*** Bedarfsposition ohne GB
Menge: 1,000 m2

**1.2.160 Zulage Vor. Pos. 1.2.140 Anstrich Paneel**
Wandflächen (Paneel), mit Dispersionsfarbe NAK 2 bis
Preisgruppe 2
Höhe ca. 1,20 m
Menge: 550,000 m²

**1.2.170 Zulage Vor. Pos. Preisgruppe 3**
*** Bedarfsposition ohne GB
Menge: 1,000 m2

**1.2.180 Zulage Stuck im EG auswaschen und farblich absetzen**
Menge: 1,000 psch

**1.2.190 Anstrich WE Türen**
(beidseitig)vorhandene Altanstriche reinigen, lose
Anstrichsteile entfernen, gründlich schleifen, rohe
Holzteile imrägnieren, kleine Löcher und Fehlstellen
mit Lackspachtel ausspachteln und mit Alkydharzlack,
Farbtöne nach Vorgaben des AG bis Preisgruppe 2,
vorstreichen und deckend lackieren
Menge: 300,000 m²

**1.2.200 Zulage Vor. Pos. Preisgruppe 3**
*** Bedarfsposition ohne GB
Menge: 1,000 m2

**1.2.210 Zulage Anstrich WE Türrahmen**
Türrahmen inkl. Zierhaube: vorhandene Altanstriche
reinigen, lose Anstrichsteile entfernen, gründlich
schleifen, rohe Holzteile imrägnieren, kleine Löcher
und Fehlstellen mit Lackspachtel ausspachteln und mit
Alkydharzlack, Farbtöne nach Vorgaben des AG bis
Preisgruppe 2, vorstreichen und deckend lackieren
Menge: 350,000 m

**1.2.220 Zulage Vor. Pos. Preisgruppe 3**
*** Bedarfsposition ohne GB
Menge: 1,000 m2

**1.2.230 Anstrich WE Türschwelle**
vorhandene Altanstriche reinigen, lose Anstrichsteile
entfernen, gründlich schleifen, rohe Holzteile
imrägnieren, kleine Löcher und Fehlstellen mit
Lackspachtel ausspachteln und mit Alkydharzlack,
Farbtöne nach Vorgaben des AG bis Preisgruppe 2,
vorstreichen und deckend lackieren
Menge: 60,000 m

**1.2.240 Zulage Vor. Pos. Preisgruppe 3**
*** Bedarfsposition ohne GB
Menge: 1,000 m2

**1.2.250 Anstrich Stahltüren**
Stahltüren einschl. Zarge, ca.1,00/2,00 groß,
schleifen,reinigen, Rostschutzanstrich, Zwischen- und
Schlußanstrich mit Alkydharzlackfarbe. bis Preisgruppe
2
Menge: 50,000 m²

**1.2.260 Zulage Vor. Pos. Preisgruppe 3**
*** Bedarfsposition ohne GB
Menge: 1,000 m2

**1.2.270 Anstrich Hauseingangstür**
vorhandenen  Altanstrich reinigen, lose Anstrichsteile
entfernen, gründlich schleifen, rohe Holzteile
imrägnieren, kleine Löcher und Fehlstellen mit
Lackspachtel ausspachteln und mit Alkydharzlack,
Farbtöne nach Vorgaben des AG bis Preisgruppe 2,
vorstreichen und deckend lackieren
Menge: 60,000 m²

**1.2.280 Zulage Vor. Pos. Preisgruppe 3**
*** Bedarfsposition ohne GB
Menge: 1,000 m2

**1.2.290 Anstrich Sockelleisten**
vorhandenen  Altanstrich reinigen, lose Anstrichsteile
entfernen, gründlich schleifen, rohe Holzteile
imrägnieren, kleine Löcher und Fehlstellen mit
Lackspachtel ausspachteln und mit Alkydharzlack,
Farbtöne nach Vorgaben des AG bis Preisgruppe 2,
vorstreichen und deckend lackieren
Menge: 300,000 m

**1.2.300 Zulage Vor. Pos. Preisgruppe 3**
*** Bedarfsposition ohne GB
Menge: 1,000 m2

**1.2.310 Anstrich Viertelstäbe**
vorhandenen  Altanstrich reinigen, lose Anstrichsteile
entfernen, gründlich schleifen, rohe Holzteile
imrägnieren, kleine Löcher und Fehlstellen mit
Lackspachtel ausspachteln und mit Alkydharzlack,
Farbtöne nach Vorgaben des AG bis Preisgruppe 2,
vorstreichen und deckend lackieren
Menge: 500,000 m

**1.2.320 Zulage Vor. Pos. Preisgruppe 3**
*** Bedarfsposition ohne GB
Menge: 1,000 m2

**1.2.330 Anstrich Geländer**
Holztreppengeländer inkl. Bischofsmützen: vorhandene
Altanstriche reinigen, lose Anstrichsteile entfernen,
gründlich schleifen, rohe Holzteile imrägnieren, kleine
Löcher und Fehlstellen mit Lackspachtel ausspachteln
und mit Alkydharzlack, Farbtöne nach Vorgaben des AG
bis Preisgruppe 2, vorstreichen und deckend lackieren
Menge: 150,000 m

**1.2.340 Zulage Vor. Pos. Preisgruppe 3**
*** Bedarfsposition ohne GB
Menge: 1,000 m2

**1.2.350 Anstrich Handlauf**
Holzhandlauf: vorhandene Altanstriche reinigen, lose
Anstrichsteile entfernen, gründlich schleifen, rohe
Holzteile imrägnieren, kleine Löcher und Fehlstellen
mit Lackspachtel ausspachteln und mit Alkydharzlack,
Farbtöne nach Vorgaben des AG bis Preisgruppe 2,
vorstreichen und deckend lackieren
Menge: 150,000 m

**1.2.360 Zulage Vor. Pos. Preisgruppe 3**
*** Bedarfsposition ohne GB
Menge: 1,000 m2

**1.2.370 Anstrich Trittstufen**
Trittstufen: vorhandene Altanstriche reinigen, lose
Anstrichsteile entfernen, gründlich schleifen, rohe
Holzteile imrägnieren, kleine Löcher und Fehlstellen
mit Lackspachtel ausspachteln und mit Alkydharzlack,
Farbtöne nach Vorgaben des AG
bis Preisgruppe 2, vorstreichen und deckend lackieren
Menge: 255,000 Stk

**1.2.380 Zulage Vor. Pos. Preisgruppe 3**
*** Bedarfsposition ohne GB
Menge: 1,000 m2

**1.2.390 Anstrich Setzstufen**
Setztstufe: vorhandene Altanstriche reinigen, lose
Anstrichsteile entfernen, gründlich schleifen, rohe
Holzteile imrägnieren, kleine Löcher und Fehlstellen
mit Lackspachtel ausspachteln und mit Alkydharzlack,
Farbtöne nach Vorgaben des AG bis Preisgruppe 2,
vorstreichen und deckend lackieren
Menge: 270,000 Stk

**1.2.400 Zulage Vor. Pos. Preisgruppe 3**
*** Bedarfsposition ohne GB
Menge: 1,000 m2

**1.2.410 Anstrich Podeste**
Podeste bestehehend aus Haupt- und Zwischenpodest:
vorhandene Altanstriche reinigen, lose Anstrichsteile
entfernen, gründlich schleifen, rohe Holzteile
imrägnieren, kleine Löcher und Fehlstellen mit
Lackspachtel ausspachteln und mit Alkydharzlack,
Farbtöne nach Vorgaben des AG
bis Preisgruppe 2, vorstreichen und deckend lackieren

Je Stk. Podest ca. 5 m Länge x 0,20 m Breite
Menge: 30,000 Stk

**1.2.420 Zulage Vor. Pos. Preisgruppe 3**
*** Bedarfsposition ohne GB
Menge: 1,000 m2

**1.2.430 Treppenwangen**
Treppenwangen, mit Acryllack streichen.
Menge: 150,000 m

**1.2.440 Stundenlohn Maler**
*** Bedarfsposition ohne GB
Menge: 30,000 Std

**1.2.450 Reinigung TRH**
Reinigung desTreppenhauses wärhend der Bauphase inkl.
täglichen Abfegen von Geländer und Boden-
Stufenflächen. zum Wochenende je zusätzliches absaugen.
Nach Fertigstellung aller Arbeiten im Treppenhaus
erfolgt eine Endreinigung.-
Menge: 1,000 psch

### Bereich 2 Reinickendorfer Str. 48 / 48A, Gottschedstr. 43

#### Abschnitt 2.2 Bodenbelagsarbeiten

**2.2.10 Bodenbelag aufnehmen und entsorgen**
Aufnahme und Entsorgung des vollständigen Bodenbelags
(Podeste und  bis zu 3 Schichten (bis Verlegereifen
Untergrund)
Menge: 210,000 m²

**2.2.20 Kantenprofil aufnehmen und entsorgen**
Menge: 255,000 St

**2.2.30 Viertelstäbe aufnehmen und entsorgen**
Menge: 200,000 m

**2.2.40 Untergrundvorbereitung**
Untergrund Verlegereife prüfen.
Alten PVC bzw. Anstrich, Anstrichreste und
Pflegeschichten abschleifen oder
schadhaften Belag jeglicher Art aufnehmen,
gründlich absaugen und reinigen.
Menge: 210,000 m²

**2.2.50 Grundierung**
Dispersionsgrundierung Podeste und Stufen,
verlegereifen Untergrund nach DIN 18365 mit
Dispersionsgrundierung streichen
Menge: 210,000 m²

**2.2.60 Zulage für standfeste Spachtelung vollflächig mit Gewebe**
Zulage für standfeste Spachtelung bis 5mm vollflächig
mit Gewebe
Menge: 210,000 m²

**2.2.70 Zulage Vor-Pos. für weitere 5 mm**
*** Bedarfsposition ohne GB
Menge: 1,000 m²

**2.2.80 Grundierung**
Dispersionsgrundierung Podeste und Stufen,
Verlegereifen Untergrund nach DIN 18365 mit
Dispersionsgrundierung streichen
Menge: 210,000 m²

**2.2.90 Ausgleich 3-5 mm**
Spachtelung zum Ausgleichen, Spachteln und Nivellieren
von Holzdielenböden, Holzpressspanplatten und
Trockenausbauelementen: Spachtelung mit zementärer
Holzbodenausgleichmasse, elastisch und faserverstärkt
Menge: 210,000 m²

**2.2.100 Bodenbelag Linoleum liefen**
nach Vorlage Muster in Absprache mit BL
Menge: 210,000 m²

**2.2.110 Bodenbelag auf Podesten geklebt verlegen**
Linolium-Bodenbelag in Bahnen, einschichtig,
durchgehend marmoriert, richtungsorientiert, ohne
Träger,
Oberfläche PU-vergütet, passend zuschneiden und auf
ganzflächig gespachtelten Untergrund vollflächig mit
einem lösungsmittelfreien Dispersionskleber nach
Herstellervorschrift
verkleben und Ersteinpflege nach Fertigstellung.
Menge: 150,000 m²

**2.2.120 Bodenbelag auf Stufen geklebt verlegen**
Linolium-Bodenbelag in Bahnen, einschichtig,
durchgehend marmoriert, richtungsorientiert, ohne
Träger,
Oberfläche PU-vergütet, passend zuschneiden und auf
ganzflächig gespachtelten Untergrund vollflächig mit
einem lösungsmittelfreien Dispersionskleber nach
Herstellervorschrift
verkleben und Ersteinpflege nach Fertigstellung.
Menge: 255,000 St

**2.2.130 Kantenprofil liefern geschraubt befestigen**
Treppenkantenprofil erneuern

Altes, schadhaftes Treppenkantenprofil
entfernen und neues
Treppenkantenprofil Aluminium ca. 1,10 m liefern und
fachgerecht
anbringen, einschl. der erforderlichen Vor-
und Nebenleistungen.

Die Stufenkante ist vorher mit einem
verzinktem Reparaturwinkel zu begradigen.

Farbe nach Wahl des AG.
Kantenprofil bis 35 mm.

Den Schutt zur Kippe fahren einschl.
Kippgebühren und Entsorgungskosten.
Menge: 255,000 St

**2.2.140 Viertelstab liefern und befestigen**
Menge: 500,000 m

**2.2.150 Silicon ziehen**
Menge: 100,000 m

**2.2.160 Stundenlohn Bodenleger**
*** Bedarfsposition ohne GB
Menge: 30,000 Std
